# K 7301, Neukünkendorf - Gellmersdorf, 1 BA
Angebotsaufforderung (GAEB 90, DA83)
Währung: EUR
Auftraggeber: 00 000001 BMVBW

## K 7301 Neukünkendorf - Gellmersdorf 1.BA
Datum: 14.07.26

### Abschnitt 0 Instandsetzung der K 7301 Neukünkendorf - Gellmersdorf, 1. BA

#### Unterabschnitt 0.0 Titel 1: Baustelleneinrichtung

**0.0.1 Baustelle einrichten Sämtl.LV-Abschn. Zufahrt vorh.**
StL-Nr. 21010110711
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**0.0.2 Baustelle räumen Sämtl. LV-Abschn.**
StL-Nr. 21010111201
Baustelle von allen Geräten, Anlagen, Einrichtungen und
dgl. räumen. Benutzte Flächen und Wege entsprechend dem
ursprünglichen Zustand herrichten. Soweit nicht für bestimmte Leistungen für das Räumen der Baustelle gesonderte Positionen im Leistungsverzeichnis enthalten
sind, gilt die Pauschale
für alle Leistungen sämtlicher Abschnitte des Leistungsverzeichnisses.
Menge: 1,000 Psch

**0.0.3 Verkehrssicherung läng.Dauer aufst. Arb.st.u.Uml.str Verk.konze In/außer Kraft**
StL-Nr. 207105101311900
Verkehrssicherung an Arbeitsstellen von längerer Dauer
aufstellen und beseitigen. Vorhalten, Warten und
Betreiben werden gesondert vergütet. Vorübergehende Si-
cherungsmaßnahmen durchführen. Vorübergehende Markierung, transportable Lichtsignalanlage, bauliches Leitelement und transportable Schutzeinrichtung werden gesondert vergütet. 70 v.H. der Pauschale werden nach betriebsfertigem Aufstellen, der Rest nach Beseitigen
vergütet.
Verkehrssicherung an Arbeitsstelle und Umleitungsstrecke.
Nach Verkehrskonzept des AG.
Vorhandene Verkehrsschilder nach Unterlagen des AG außer Kraft und wieder in Kraft setzen.
Länge der Verkehrsführung 'ca. 15 km, über die B 158,
B 2 und K 7302, Angermünde, Dobberzin und Crussow'
Menge: 1,000 Psch

**0.0.4 Umleitungsplanskizzen aufstellen Schild1600x1250mm*Retroreflkt.Typ 1 Aufstv. Wahl AN *Aufstellh. 2 m**
Verkehrsschild aufstellen und beseitigen, für die Bauzeit vorhalten und warten. Aufstellvorrichtung nach
stat. Erfordernissen. Vorübergehende Sicherungsmaßnahmen durchführen. 70 v.H. des Preises werden nach Aufstellen, der Rest nach Beseitigen vergütet.
Verkehrsschild = Rechteck, H x B 1600 x 1250 mm.
Verkehrszeichen Nr. 458 mit Beschriftung nach Angabe
des AG
Retroreflektierend mit Folie der Bauart Typ 1.
Aufstellvorrichtung nach Wahl des AN aufstellen.
Aufstellhöhe = 2 m.
Menge: 4,000 St

**0.0.5 Umleitungswegweiser aufstellen Verkehrszeichen 454 - 457 und 459 mit Zusatzzeichen = Ortsname aufstellen, unterhalten und abbauen**
Verkehrsschild aufstellen und beseitigen, für die Bauzeit vorhalten und warten. Aufstellvorrichtung nach
stat. Erfordernissen. Vorübergehende Sicherungsmaßnahmen durchführen. 70 v.H. des Preises werden nach Aufstellen, der Rest nach Beseitigen vergütet.
Verkehrszeichen Nr. 454 - 457 und 459 mit Zusatzschild
= Ortsname
Retroreflektierend mit Folie der Bauart Typ 1.
Aufstellvorrichtung nach Wahl des AN aufstellen.
Menge: 30,000 St

**0.0.6 Verkehrssicherung läng. Dauer vorh. Arb.st.u.Uml.str. Verk.konze**
StL-Nr. 2071051063100
Verkehrssicherung an Arbeitsstellen von längerer Dauer
vorhalten, warten und betreiben. Vorübergehende Sicherungsmaßnahmen durchführen. Die Vergütung erfolgt nach
der vom AG festgelegten Einsatzzeit.
Verkehrssicherung an Arbeitsstelle und Umleitungsstrecke.
Nach Verkehrskonzept des AG.
Menge: 30,000 d

**0.0.7 Verkehrszeichenplan mit bauablaufbedingten Umleitungsstrecken Genehmigung Vekehrsbehörde einholen Umarbeitung gemäß Bauablauf**
Verkehrszeichenplan mit Einarbeitung von
bauablaufbedingten Umleitungsstrecken aufstellen, zur
Genehmigung bei der Verkehrsbehörde in digitaler Form
einreichen, technologisch bedingte Änderungen des
Bauablaufes darstellen.
Umleitungsstrecke siehe OZ 0.0.003
Einschl. aller Gebühren für Verkehrsrechtlicher
Anordnung usw.
Menge: 1,000 St

#### Unterabschnitt 0.1 Titel 2: Vorarbeiten

**0.1.1 Leitpfosten abbauen Pfost.m.Eingrabs.**
StL-Nr. 20712904539
Leitpfosten abbauen einschließlich der erforderlichen
Erdarbeiten. Pfostenlöcher entsprechend der sie umgebenden Fläche schließen.
Abbauteil = Sockelleitpfosten einschließlich Eingrabsockel.
Material 'Leitpfosten säubern und diebstahlsicher
lagern.'
Menge: 30,000 St

**0.1.2 Leitpfosten abbauen Pfost.m.Eingrabs.**
StL-Nr. 20712904539
Leitpfosten abbauen einschließlich der erforderlichen
Erdarbeiten. Pfostenlöcher entsprechend der sie umgebenden Fläche schließen.
Abbauteil = Sockelleitpfosten einschließlich Eingrabsockel.
Material 'Leitpfosten mit Kilometrierung.
Den Standort vor dem Ausbau durch Einmessung sichern
und in der Örtlichkeit vermarken.
Leitposten säubern und lagern'
Menge: 4,000 St

**0.1.3 Asphaltbefestigung aufnehmen Fahrbahn mit HGT Dicke 12 - 18cm Dicke 10 - 20cm Tiefe 10 - 20cm**
StL-Nr. 21011302714042209
Asphaltbefestigung aufbrechen und aufnehmen.
Fläche = Fahrbahn.
Einschließlich Unterlage = hydraulisch gebundene
Tragschicht.
Dicke der Asphaltbefestigung über 12 cm bis 18 cm.
Dicke der gebundenen Befestigung über 10 bis 20 cm.
Gesamtaufbruchtiefe über 10 bis 20 cm.
Aufbruchgut 'der Verwertungsklasse A zuführen.
Verwertung nach Unterlagen des AG nachweisen.'
Menge: 50,000 m2

**0.1.4 Bankett schälen Breite 1,00 m Dicke 5-10cm 12 tief+ 6 hoch**
StL-Nr. 210112038221099
Bankett einschließlich Vegetationsdecke schälen.
Erschwernisse durch Einbauten werden gesondert
vergütet.
Mittlere Breite = 1,00 m.
Dicke über 5 bis 10 cm.
Querneigung 12 v.H. am tiefliegenden und 6 v.H. am
hochliegenden Fahrbahnrand herstellen.

Schälgut 'der Verwertung zuführen.
Verwertung nach Unterlagen des AG nachweisen.'
Menge: 1800,000 m

**0.1.5 Boden lösen und verwerten Klasse 3 bis 5 *Profilg.lösen Planum gesondert *Verw.AG**
Nicht überwachungsbedürftiger Boden (Fein/Mittelsandig,
schmach schluffig) aus Abtragsbereichen lösen, laden
und der Verwertung zuführen.
Die Herstellung von Mulden und Gräben wird gesondert
vergütet. Abgerechnet wird nach Abtragsprofilen.
Klasse 3 bis 5.
Profilgerecht lösen.
Das Herstellen des Planums wird gesondert vergütet.
Verwertung nach Unterlagen des AG nachweisen.
Menge: 20,000 m3

**0.1.6 Planum herstellen Abweichung +-3 cm**
StL-Nr. 20810625519
Planum herstellen.
Max. Abweichung von der Sollhöhe +3/-3 cm.
Verformungsmodul '= 45 MN/m2.
Die Verdichtung des Untergrundes auf 45 MN/m2 ist mit
einzukalkulieren.'
Menge: 30,000 m2

**0.1.7 Schottertragschicht herstellen Nebenanlagen *0/32 Ev2 mind. 120 MN/qm *Dicke 15 - 30 cm RC-Baustoffe**
Schottertragschicht herstellen.
In Verkehrsflächen 'für Nebenanlagen und zum
Angleichen der Zufahrten'
Baustoffgemisch 0/45.
Verdichtungsgrad/Verformungsmodul 'EV2 mind. 120
MN/qm auf der Oberfläche'
Einbaudicke = 15 - 30 cm.
Baustoffgemisch 'mit RC-Baustoffen nach ZTV SoB-StB'
Menge: 50,000 m3

**0.1.8 Bankett profilgerecht herstellen Vegetationstr. Breite 1,00 m 12 tief+ 6 hoch 3cm tiefer DPR 100 RSM 5.1 ausbr.**
StL-Nr. 21011291139211101
Bankett profilgerecht herstellen. Erschwernisse durch
Einbauten, Schächte und Straßenabläufe werden gesondert
vergütet.
Baustoff = Schotterrasen als Gemisch aus grober
Gesteinskörnung 2/45, Kategorie C 90/3 und Oberboden,
Mischungsverhältnis 85:15.
Einbau 'einschichtig, Dicke = 15 cm.
Verformungsmodul EV2 mind. 120 MN/qm auf der
Oberfläche'
Breite = 1,00 m.
Querneigung 12 v.H. am tiefliegenden und 6 v.H. am
hochliegenden Fahrbahnrand.
Einbau 3 cm tiefer als Fahrbahnrand.
Verdichtungsgrad DPR mindestens 100 v. H.
Saatgut RSM 5.1 ausbringen und einarbeiten.
Menge: 1800,000 m

**0.1.9 Muldenprofil wiederherstellen Aushub -0,25 m3/m**
StL-Nr. 2081066052900
Mulde ausräumen und profilgerecht wiederherstellen.
Mittlere Aushubmenge über 0,10 bis 0,25 m3/m.
Räumgut 'der Verwertung zuführen.
Verwertung nach Unterlagen des AG nachweisen.'
Menge: 300,000 m

**0.1.10 Belastungsfahrzeug bereitstellen**
StL-Nr. 210101707
Belastungsfahrzeug als Gegengewicht (z.B. ausreichend
beladener Lkw) für Plattendruckversuch bei
Kontrollprüfungen bereitstellen.
Menge: 4,000 h

#### Unterabschnitt 0.2 Titel 3: Asphaltarbeiten

**0.2.1 Asphaltbefestigung trennen Schneiden Dicke 3 - 6 cm**
StL-Nr. 2101130371002
Asphaltbefestigung geradlinig trennen.
Trennen durch Schneiden.

Dicke der Asphaltbefestigung über 3 bis 6 cm.
Menge: 100,000 m

**0.2.2 Asphalt fräsen ADS Asphaltbeton Tiefe 4 - 6 cm Fahrbahn Unebenh. 6 mm**
StL-Nr. 21011300412401091
Asphalt fräsen und Fräsgut aufnehmen. Anschlusskanten
geradlinig auf Frästiefe herstellen.
Asphaltdeckschicht.
Asphaltdeckschicht = Asphaltbeton.
Frästiefe über 4 bis 6 cm.

Fläche = Fahrbahn.

Fräsasphalt 'der Verwertung zuführen.
Verwertung nach Unterlage des AG nachweisen.'
Unebenheiten der gefrästen Fläche höchstens 6 mm innerhalb einer 4,00 m langen Messstrecke in Längs- und
Querrichtung.
Menge: 600,000 m2

**0.2.3 Unterlage reinigen Asphaltbef. Lose Teile auf. Hochdruckrein.**
StL-Nr. 2101130571102
Unterlage reinigen. Anfallendes Kehrgut der Verwertung
nach Wahl des AN zuführen.
Unterlage = Asphaltbefestigung.
Lose Bestandteile von Schadstellen aufnehmen.
Hochdruckreinigungsgerät.
Menge: 5200,000 m2

**0.2.4 Bitumenemulsion aufsprühen Asph. ausgemag. Rampenspritzg.t C60BP1-S Menge 350 g/m2**
StL-Nr. 210113062931149
Bitumenemulsion zur Herstellung des Schichtenverbundes
aufsprühen.
In Verkehrsflächen 'der Belastungsklasse Bk 1,8'
Unterlage = Asphaltbefestigung, ausgemagert.
Mit Rampenspritzgerät.
Bindemittel = C60BP1-S.
Bindemittelmenge = 350 g/m2.
Vor Einbau 'der Profilausgleichsschicht'
Menge: 5200,000 m2

**0.2.5 Ashaltbewehrungsgitter einbauen Glas-/Kohlefasergitter Maschenweite 15 x 15 mm Einbau 24 Stunden vor Deckschicht**
Vorbituminiertes Asphaltbewehrungsgitter auf frisch
gefräster Asphaltbefestigung verlegen.
Glas-/Kohlefasergitter Maschenbreite 15 mm
mit Zugkraft quer > 200 KN/m und längs > 120 KN/m
Dehnung < 3,0 %
S&P Carbophalt G der Firma S&P Clever Reinforcement
(into@sp-reinforcement.ch) oder gleichwertig
Der Einbau ist nach den Vorgaben des Herstellers
durchzuführen.
Die folgende Asphaltschicht ist innerhalb von 24
Stunden aufzutragen.
Menge: 1800,000 m2

**0.2.6 Asphalttragsch. aus AC 22 T N herst Profilausgleich 50/70 Kf CC 70 Mehrschicht.unt.**
StL-Nr. 210113152932119
Asphalttragschicht aus Asphalttragschichtmischgut
AC 22 T N herstellen.
In Verkehrsflächen 'der Belastungsklasse Bk 1,8'
Einbau zum Profilausgleich.
Bindemittel = 50/70.
Fremdfüller = Kalksteinfüller Kategorie CC 70.
Als untere Schicht einer mehrschichtigen
Asphalttragschicht.
Einbau 'dicke mind. 3 cm bis 10 cm mit seitlicher
Abböschung mit Neigung 2 zu 1 herstellen'
Menge: 800,000 t

**0.2.7 Asphalttragsch. aus AC 22 T N herst Dicke 8 cm 50/70 Kf CC 70**
StL-Nr. 210113147942109
Asphalttragschicht aus Asphalttragschichtmischgut
AC 22 T N herstellen.
In Verkehrsflächen 'der Belastungsklasse Bk 1,8'
Einbaudicke = 8 cm.
Bindemittel = 50/70.
Fremdfüller = Kalksteinfüller Kategorie CC 70.
Einbau 'mit seitlicher Abböschung mit Neigung 2 zu 1
herstellen, bzw. gegen vorh. Hochbordsteine fugenlos
anbauen'
Menge: 5200,000 m2

**0.2.8 Asphalttragsch. aus AC 22 T N herst 50/70 Kf CC 70**
StL-Nr. 210113147992100
Asphalttragschicht aus Asphalttragschichtmischgut
AC 22 T N herstellen.
In Verkehrsflächen 'der Belastungsklasse Bk 1,8 für
Kantenschutz der Zufahrten'
Einbau 'dicke 3 - 10 cm'
Bindemittel = 50/70.
Fremdfüller = Kalksteinfüller Kategorie CC 70.
Menge: 80,000 m2

**0.2.9 Bitumenemulsion aufsprühen Asphalt frisch Rampenspritzg.t C60BP1-S Menge 300 g/m2 Vor ADS**
StL-Nr. 210113062911133
Bitumenemulsion zur Herstellung des Schichtenverbundes
aufsprühen.
In Verkehrsflächen 'der Belastungsklasse Bk 1,8'
Unterlage = Asphaltbefestigung, frisch.
Mit Rampenspritzgerät.
Bindemittel = C60BP1-S.
Bindemittelmenge = 300 g/m2.
Vor Einbau Asphaltdeckschicht.
Menge: 5800,000 m2

**0.2.10 Asphaltdecksch. aus AC 11 D N herst Dicke 4,0 cm 50/70 Kf CC 70**
StL-Nr. 21011333291100109
Asphaltdeckschicht aus Asphaltbeton für Asphaltdeckschichten AC 11 D N herstellen.
In Verkehrsflächen 'der Belastungsklasse Bk 1,8'
Einbaudicke 4 cm.
Bindemittel = 50/70.

Fremdfüller = Kalksteinfüller Kategorie CC 70.
Einbau 'seitliche Abböschung mit Neigung 2 zu 1
herstellen, bzw. gegen vorh. Hochbordsteine fugenlos
anbauen'
Menge: 5800,000 m2

**0.2.11 Asphaltdecksch. aus AC 11 D N herst Dicke 4,0 cm 50/70 Kf CC 70 Böschung 2zu1**
StL-Nr. 21011333291100103
Asphaltdeckschicht aus Asphaltbeton für Asphaltdeckschichten AC 11 D N herstellen.
In Verkehrsflächen 'der Belastungsklasse Bk 1,8 für
Kantenschutz der Zufahrten'
Einbaudicke 4 cm.
Bindemittel = 50/70.

Fremdfüller = Kalksteinfüller Kategorie CC 70.
Seitliche Abböschungen mit Neigung 2 zu 1 herstellen
Menge: 80,000 m2

**0.2.12 Abstumpfungsmaßnahme durchführen LFK 1/3 Gestein wie Decke Menge 1 kg/m2 Maschinell**
StL-Nr. 2101139511111
Abstumpfungsmaßnahme zur Erhöhung der Anfangsgriffigkeit durch gleichmäßiges Aufbringen und Einwalzen von
Abstreukörnung durchführen. Nicht gebundene Abstreukörnung aufnehmen und der Verwertung nach Wahl des AN zuführen.
Abstreukörnung = Lieferkörnung 1/3.
Aus Gestein wie grobe Gesteinskörnung in
Asphaltdeckschicht.
Abstreumenge = 1 kg/m2.
Maschinell abstreuen.
Menge: 5800,000 m2

**0.2.13 Anschluss mit Fugenband herstellen Anschl. ADS Anschluss quer Schichtd. 4 cm Bis 20 m Breite 10 mm**
StL-Nr. 210113916125101
Anschluss an bestehende Asphaltschicht oder Bauteil
in der Dicke der Asphaltschicht mit Fugenband
herstellen.
Anschluss an Asphaltdeckschicht.
Querfuge.
Dicke der Asphaltschicht = 4 cm.
Einzellängen bis 20,00 m.
Breite des Fugenbandes = 10 mm.
Menge: 100,000 m

**0.2.14 Randabdichtung herstellen 70/100 Ein Arbeitsgang über 18 - 22 cm**
StL-Nr. 2101139213106
Flankenfläche des hochliegenden Randes der Asphaltschichten abdichten durch heiß aufzubringendes Bindemittel. Auftragsmenge von mindestens 40 g/m
je cm Schichtdicke.
Bindemittel = 70/100.
Herstellung für alle Schichten in einem Arbeitsgang.
Dicke der abzudichtenden Asphaltbefestigung
über 18 bis 22 cm.
Menge: 1500,000 m

**0.2.15 Probegefäß liefern 5-l-Blecheimer Mithilfe Kprüf.**
StL-Nr. 21010171221
Probegefäß zur Aufnahme von Baustoffproben, für Kontrollprüfungen und für Rückstellproben des AG liefern.
Probegefäß = sauberer 5-l-Blecheimer mit dicht schließendem Deckel.
Mithilfe bei der Probennahme im Baubereich nach Angaben
des AG.
Menge: 4,000 St

**0.2.16 Messreflektoren f.Kprüfg. verlegen Alu-Folie 30x100 UL=bit.Schicht**
StL-Nr. 21010173713
Messreflektoren für Kontrollprüfungen nach Anweisung
des AG für die elektromagnetische Dickenmessung verlegen.
Messreflektor = selbstklebende schutzbeschichtete
Aluminiumfolie, 30 x 100 cm.
Unterlage = bituminöse Schicht.
Menge: 20,000 St

**0.2.17 Leitpfosten aufstellen Sockelleitpfosten Wanddicke 3 mm M.Kreuzprofilaus. Ausst.volle Länge Refl.a.Ku. beids. Eingr.stein a.Rec Bodenkl. 3-5**
StL-Nr. 20712930542261031
Leitpfosten aus Niederdruckpolyäthylen (PE-HD) aufstellen. Erforderliche Erdarbeiten ausführen, die die Pfosten umgebende Fläche wiederherstellen, überschüssigen
Boden flächenhaft verteilen.
Sockelleitpfosten, Länge 1,2 m.
Wanddicke 3 mm.
Mit Kreuzprofilaussteifung.
Aussteifung auf volle Länge.
Reflektoren aus Kunststoff, beidseitig.

Eingrabsockelstein aus wiederaufbereitetem (Recycling)-
Material.
Pfosten in Bodenklasse 3 bis 5.
Menge: 30,000 St

**0.2.18 Leitpfosten liefern Sockelpfosten Wanddicke 3 mm Mit Kreuzprofil Aussteifung 1 m Refl.a.Kunstst. Beidseitig Eingr.stein a.Rec**
StL-Nr. 20712931042231103
Leitpfosten aus Niederdruckpolyäthylen (PE-HD) liefern
und abladen nach Unterlagen des AG. Alle Stahlteile
feuerverzinkt.
Sockelleitpfosten, Länge 1,20 m.
Wanddicke 3 mm.
Mit Kreuzprofilaussteifung.
Aussteifungslänge 1 m.
Reflektoren aus Kunststoff,
beidseitig.
Eingrabsockelstein aus Recyclingmaterial.
Menge: 4,000 St

**0.2.19 Gras-Stop-Platte PE-HD, 50 cm Fläche profilieren**
Gras-Stop-Platte (PE-HD) für Leitpfosten liefern und
einbauen. Auflagefläche profilgerecht herstellen,
überschüssigen Boden flächenhaft verteilen.
Plattendurchmesser 50 cm.
Menge: 5,000 St

**0.2.20 Leitpfosten mit Stationsschild Leitpfosten mit Stationsschild bauseits gelagert, antransportieren mit Erdarbeiten und Fundament Standort einmessen**
Rohrpfosten mit Stationierungsschild, bauseits gelagert
säubern, an den Aufstellort transportieren und enspr.
der vorh. Vermarkung einbauen.
Fundament C 12/15, 30/30/60 cm herstellen
einschl. der Erdarbeiten.
Menge: 5,000 St

**0.2.21 Längsmarkierung Typ II herstellen M.Vorm.a.Erstmark Breite 0,12 m Durchgehend Kaltplastik P 6 Überrollb. T 3 Asphaltbeton**
StL-Nr. 20513130311150131
Längsmarkierung Typ II einschl. evtl. Sperrflächenumrandung herstellen. Losen Schmutz von zu markierender
Fläche entfernen.
Abgerechnet wird der markierte Strich, bei Doppelstrichen zwei Striche.
Strich mit Vormarkierung als Erstmarkierung.
Strichbreite = 0,12 m.
Durchgehend.
Markierungsstoffart = Kaltplastikmasse.
Verkehrsklasse = P 6.
Überrollbarkeitsklasse T 3.
Markierung auf Asphaltbeton.
Menge: 1800,000 m
